# Büsum HB IV, Baugrund 2026
Angebotsaufforderung (GAEB DA XML 3.1, DA83)
Projekt: B2026-04
Währung: EUR
Vergabeart: Öffentliche Ausschreibung
Auftraggeber: LKN.SH, Herzog-Adolf-Str. 1, 25813 Husum, D, Telefon 04841/667-0, Fax -115, Bank Bundesbank Hamburg; Vergabenummer: B 2026 - 04
Erstellt mit: GXML Toolbox V3.3 R20230829, iTWO_64 V24.0.454, 28.01.2026

## LV-Baugrunderkundung Hafenbecken IV: Hafen-Büsum - HB IV - Baugrund 2026
Datum: 28.01.2026

### Bereich 01 Baustelleneinrichtung und Logistikstandort

#### Abschnitt 01.01 Baustelleneinrichtung

**01.01.0010 Baustelleneinrichtung vorhalten und betreiben**
*** Pauschalposition
Baustelleneinrichtung mit Herrichtung und Sicherung für
Trockenbohrungen, Kleinrammbohrungen,
Drucksondierungen, Schwere Rammsondierungen,
Probennahmen land- und wasserseitig vorhalten, unterhalten und betreiben über die Dauer der Erkundungsarbeiten.

Nach Ende der Erkundungskampagne rückbauen und Flächen
instandsetzen. Die erforderliche Baustellensicherung ist einzurechnen.
Alle An- und Abfahrtskosten sind einzurechnen.
Menge: 1,000 psch

**01.01.0020 Logistikstandort einrichten**
*** Pauschalposition
Auf den vom AG zur Verfügung gestellten Flächen
Logistikstandort für die fachgerechte Lagerung der Linerproben, Bohrkerne, Becher- und Glasproben einrichten. Der Logistikstandort ist in Form eines Doppelbürocontainers herzustellen.
Die Einrichtung beinhaltet, sofern nicht vorhanden, die
Herstellung der notwendigen Ver- und
Entsorgungseinrichtungen (Strom, Wasser, Abwasser)
sowie ggf. erforderliche Abstimmungen und Einholungen
von Genehmigungen.
Die Lagertemperaturen liegen je nach Verwendungszweck
zwischen 5°C und 15°C.
Einschließlich Ausstattung, Öffnen von Bohrkernen sowie
hinsichtlich Mobiliar in Form von Arbeitstischen (mind.
2 Stck. 2x1m), Stühlen, Beleuchtung sowie Spüle mit Sandabscheider.
Zugänglichkeit für den AG gewährleisten.
Menge: 1,000 psch

**01.01.0030 Logistikstandort vorhalten, betreiben und räumen**
Logistikstandort vorhalten, unterhalten und betreiben
über die Dauer der Erkundungsarbeiten.
Menge: 6,000 Woch

**01.01.0040 Recherchen zur Leitungsfreiheit**
*** Pauschalposition
Anfrage und Einholen aller Leitungspläne für Ver- und
Entsorgung im Projektgebiet sowie Kommunikation für den
Untersuchungsbereich bei den entsprechenden
Leitungsträgern.
Menge: 1,000 psch

### Bereich 02 Landseitige Baugrundaufschlüsse

*Hinweis: Lieferung der Probenbehälter mit Verschluss ist einzurechnen.*
Lieferung der Probenbehälter mit Verschluss ist einzurechnen. Dies gilt für das ganze LV und auch für die Umweltproben.

#### Abschnitt 02.01 Kleinrammbohrung (Land)

**02.01.0010 An- und Umsetzen der Bohreinrichtung zwischen den Ansatzpunkten bis 500 m**
Gerät einschließlich Einrichtung innerhalb des
Arbeitsgeländes nach Lageplan und Leistungsbeschreibung
von Ansatzpunkt zu Ansatzpunkt an- und umsetzen, inkl.
aufstellen und abbauen, einschließlich aller Nebenleistungen.

Gerät = Bohrgerät Kleinrammbohrung.

Umsetzen über Land.

Transportentfernung zum nächsten Ansatzpunkt bis 0,5 km.
Je Ansatzpunkt d. Bohrlageplanes.
Die Beseitigung von entstandenen Flurschäden ist
einzurechnen und wird nicht gesondert vergütet.
Menge: 6,000 Stk

**02.01.0020 Kolonnenstunden für KRB**
*** Bedarfsposition mit GB
Vergütung für Bedienmannschaft und Geräte für vom AN
nicht vertretende Wartezeiten und zusätzlicher vom AG
angewiesener / beauftragter Arbeiten auf Nachweis. Die
Vergütung erfolgt für 1 Bohreinrichtung und Mannschaft.
Menge: 1,000 h

**02.01.0030 Vorschachtung ausführen Tiefe bis 1,0 m**
Vorschachtung (Handschachtung) zur Leitungssuche durchführen
Aushubtiefe bis 1,0 m.
Menge: 6,000 Stk

**02.01.0040 Kleinrammbohrung bis 10m Tiefe unter GOK**
Kleinbohrung gemäß Baubeschreibung mit Gestänge und
Entnahmerohr für Baugrunduntersuchung nach Leistungsbeschreibung und Lageplan ausführen.
Einschließlich Dokumentation im
Schichtenverzeichnis.
Schichtenverzeichnisse erstellen
Probenentnahme wird gesondert vergütet.
Durchbohren von Hindernissen wird gesondert vergütet.

Kleinbohrverfahren = Kleinrammbohrverfahren.
Menge: 40,000 m

**02.01.0050 Kleinrammbohrung von 10m bis 15m Tiefe unter GOK**
Wie 02.01.0040, Tiefe von 10m bis 15m unter GOK
Menge: 5,000 m

**02.01.0060 Entnahme von gestörten Bodenproben (PVC-Becher)**
Entnahme von gestörten Bodenproben (PVC-Becher) .
Einschließlich eindeutiger Beschriftung und Lieferung
in das Probenlager an der Baustelle.
Menge: 60,000 Stk

**02.01.0070 Entnahme von gestörten Umweltproben (Glas)**
Entnahme von gestörten Bodenproben (Glas - 1 Liter) .
Einschließlich eindeutiger Beschriftung und Lieferung
in das Probenlager an der Baustelle. Probennahme aus
den Auffüllungen.

Inklusive Entnahme von vom AN zu stellenden
METHANOL-Vials inkl. Beschriftung.
Menge: 10,000 Stk

**02.01.0080 Geodätisches Einmessen je Aufschlusspunkt**
Baubegleitende Aufnahme aller Ansatzpunkte nach Lage
und Höhe im Gelände durch Fachpersonal.
Einschließlich Einmessen nach Ausführung der
entsprechenden Arbeiten.
Grundlage sind die vom AG (mitgeltende Unterlagen)
vorgegebenen Koordinaten.
Einschließlich Lage- und Höhenkontrollmessungen über das Festpunktnetz. Lieferung der Messaufnahmen und Dokumentation vor Beginn der Baugrundaufschlussarbeiten.
Alle notwendigen An- und Abfahrten sowie Materialien
sind mit einzukalkulieren.
Abgabe digital in einem offenen maschinenlesbaren
Format (z.B. csv, shp, gpkg).
Koordinatenreferenzsystem = ETRS89 / UTM-Abbildung und NHN.
Menge: 6,000 Stk

**02.01.0090 2"-PVC Pegel**
Setzen von 2"-PVC Pegel, inkl. Spitze, PVC-Deckel,2,0m
Filter- und 6,0m Verlängerungsrohre, Klarpumpen, Tiefe
bis 8m, Einbau im Bohrloch einer Kleinrammbohrung.
Nach Probennahme, Rückbau und Verfüllung.
Menge: 1,000 Stk

**02.01.0100 Probenentnahme Grundwasser**
Grundwasserprobe entnehmen.
Bezeichnen und liefern des Probebehälters einschl.
zugehörigem Verschluss.
Zweck = Probenentnahme nach DIN EN ISO 22475-1 und DVGW
Arbeitsblatt W112 Entnahme aus einer Bohrung bzw.
Grundwassermessstelle.
Zwei Stück aus frisch zugeflossenem Grundwasser
entnehmen in Probenflaschen aus Glas.
In Abstimmung Übergabe der Proben an AG.
Abrechnung nach Stück.
Menge: 1,000 Stk

#### Abschnitt 02.02 Trockenbohrungen

**02.02.0010 Vorschachtung ausführen Tiefe bis 1,0 m**
Vorschachtung (Handschachtung) oberhalb des Grundwasserspiegels zur Leitungssuche durchführen
Aushubtiefe bis 1,0m.
Menge: 4,000 Stk

**02.02.0020 An- und Umsetzen der Bohreinrichtung zwischen den Ansatzpunkten bis 500 m**
Gerät einschließlich Einrichtung innerhalb des Arbeitsgeländes nach Lageplan und Leistungsbeschreibung von Ansatzpunkt zu Ansatzpunkt an- und umsetzen, inkl. aufstellen und abbauen, einschließlich aller Nebenleistungen.

Gerät = Bohrgerät zur Ausführung der Trockenbohrungen.

Umsetzen über Land.

Transportentfernung zum nächsten Ansatzpunkt bis 0,5 km.
Je Ansatzpunkt d. Bohrlageplanes.
Die Beseitigung von entstandenen Flurschäden ist
einzurechnen und wird nicht gesondert vergütet.
Menge: 4,000 Stk

**02.02.0030 Trockenbohrung bis 10,0 m u GOK**
Bohrung für Baugrunduntersuchungen nach DIN EN ISO 22475-1, Leistungsbeschreibung und weiteren mitgeltenden Unterlagen. Einschließlich Führen der Schichtenverzeichnisse nach
DIN EN ISO 14688.
Einschließlich durchgehender Gewinnung von Proben
(Liner, DN100) aus der Bohrung gemäß DIN EN ISO 22475-1, Güteklasse 1 bis 2, Entnahmekategorie A.
Verrohrung im Bohrbereich einbringen und nach Beendigung der Bohrung ziehen. Bodenproben verschließen, beschriften und fachgerecht lagern.
Einschließlich Dokumentation im Schichtenverzeichnis.
Einschließlich Liefern der PVC Liner DN100 mit zugehörigen Verschlüssen.
Bohrverfahren = nach Wahl des AN, Durchmesser der
Bohrung nach Wahl des AN, jedoch unter Berücksichtigung
der zu entnehmenden Bodenproben.
Bohrtiefe: bis 10,0 m u GOK.
Nach Abschluss der Bohrung fachgerechtes Verfüllen des
Bohrloches mit geeignetem Material in Abhängigkeit der
Baugrundverhältnisse sowie in Abstimmung mit dem AG.
Verfüllen wird gesondert vergütet.
Der Transport der Liner vom Ansatzpunkt bis zum
Logistikstandort und der dortigen Übergabe an den AG
werden nicht gesondert vergütet.
Einschließlich 0,5 Stunden Aufwand für Durchbohren und
Beseitigung von Hindernissen. Darüber hinausgehender
Aufwand für Durchbohren und Beseitigung von Hindernissen wird gesondert vergütet.
Abgerechnet wird nach Aufmaß und laufendem Meter Bohrlänge.
Menge: 40,000 m

**02.02.0040 Trockenbohrung von 10,0 m bis 20,0 m u GOK**
wie 02.02.0030, jedoch Bohrtiefe über 10 bis 20 m unter
Ansatzpunkt.
Menge: 40,000 m

**02.02.0050 Trockenbohrung von 20,0 m bis 30,0 m u GOK**
wie 02.02.0030, jedoch Bohrtiefe über 10 bis 20 m unter
Ansatzpunkt.
Menge: 40,000 m

**02.02.0060 Trockenbohrung von 30,0 m bis 40,0 m u GOK**
wie 02.02.0030, jedoch Bohrtiefe über 10 bis 20 m unter
Ansatzpunkt.
Menge: 8,000 m

**02.02.0070 Entnahme von ungestörten Sonderproben (UP)**
Entnahme von ungestörten Sonderproben (UP,
Stahlzylinder, l=300mm)) . Einschließlich eindeutiger
Beschriftung und Lieferung in das Probenlager.
Menge: 10,000 Stk

**02.02.0080 Entnahme von gestörten Bodenproben (PVC-Becher)**
*** Bedarfsposition mit GB
Entnahme von gestörten Bodenproben (PVC-Becher, 1l)
inklusive Beschriftung und Transport ins Probenlager.

Gestörte Bodenproben werden genommen falls das
durchgehende linern nicht gewährleistet werden kann.
Menge: 1,000 Stk

**02.02.0090 Entnahme von Umweltproben**
Entnahme gestörter Bodenproben als Glasproben, Volumen
mind. 2x 500 ml, wovon eine als Rückstellprobe
(abgerechnet als ein Stück Probenahme), für
umweltrelevante Untersuchungen der Güteklasse 3,
Entnahmekategorie B. Bodenproben verschließen,
beschriften und fachgerecht lagern. Einschließlich
Dokumentation im Schichtenverzeichnis. Einschließlich
Liefern des Probenbehälters mit zugehörigem Verschluss.

Inklusive Entnahme von vom AN zu stellenden
METHANOL-Vials inkl. Beschriftung.

Zweck = Probenentnahme nach DIN EN ISO 22475-1 Entnahme
aus einer Bohrung.
Ort und Tiefe der Entnahme ist vorab mit dem AG
abzustimmen.
Menge: 8,000 Stk

**02.02.0100 Bohrloch verfüllen mit Liefersand**
Bohrloch im Bereich rolliger Böden mit geeignetem
sandigem Material wiederverfüllen, soweit
Wiederverwendung sandigen Bohrgutes nicht möglich. Sand
liefern und vorhalten.

Abrechnung nach tatsächlicher Einbaulänge in
Abhängigkeit der Baugrundschichtung.Gerundet auf 10cm.
Menge: 1,000 lfm

**02.02.0110 Bohrloch verfüllen mit Tonpellets / Granulat oder glw.**
Bohrloch im Bereich organischer und bindiger Böden mit
Tonpellets / Granulat oder glw. wiederverfüllen.
Verfüllmaterial liefern und vorhalten.
Verfüllmaterial: Quellendes Material als Wassersperre.
Einbau nach Absprache mit dem AG.
Abrechnung nach tatsächlicher Einbaulänge in
Abhängigkeit der Baugrundschichtung.
Gerundet auf 10cm.
Menge: 1,000 lfm

**02.02.0120 Bohrhindernis durch Meißeln / Fangen beseitigen**
*** Bedarfsposition mit GB
Stein- / Magerbeton- / Betonhindernis durch Meißeln
bzw. Kernbohren und Fangen im Bohrloch beseitigen.
Freibohren des Bohrloches auf bereits vorher erbohrte
Tiefe. Meißel- und Fangarbeiten nur nach Abstimmung mit
dem AG. Abrechnung nach Zeitaufwand.Zu erwartender
Verschleiss ist einzukalkulieren und wird nicht
gesondert vergütet.
Menge: 1,000 h

**02.02.0130 Kolonnenstunden**
*** Bedarfsposition mit GB
Vergütung für Bedienmannschaft und Geräte für vom AN
nicht vertretende Wartezeiten und zusätzlicher vom AG
angewiesener / beauftragter Arbeiten auf Nachweis. Die
Vergütung erfolgt für 1 Bohreinrichtung und Mannschaft.
Menge: 1,000 h

**02.02.0140 Geodätisches Einmessen je Aufschlusspunkt**
Baubegleitende Aufnahme aller Ansatzpunkte nach Lage
und Höhe im Gelände durch Fachpersonal.
Einschließlich Einmessen nach Ausführung der
entsprechenden Arbeiten. Hierbei sind 2 Messungen in
Höhe GOK und in Höhe OK Pegelrohr erforderlich.
Grundlage sind die vom AG (mitgeltende Unterlagen)
vorgegebenen Koordinaten.
Einschließlich Lage- und Höhenkontrollmessungen über
das Festpunktnetz. Lieferung der Messaufnahmen und
Dokumentation vor Beginn der
Baugrundaufschlussarbeiten.
Alle notwendigen An- und Abfahrten sowie Materialien
sind mit einzukalkulieren.
Abgabe digital in einem offenen maschinenlesbaren
Format (z.B. csv, shp, gpkg).
Koordinatenreferenzsystem = ETRS89 / UTM-Abbildung und
NHN.
Menge: 4,000 Stk

#### Abschnitt 02.03 Drucksondierungen (CPT)

**02.03.0010 Vorschachtung ausführen Tiefe bis 1,0 m**
Vorschachtung (Handschachtung) zur Leitungssuche durchführen
Aushubtiefe bis 1,0m.
Menge: 5,000 Stk

**02.03.0020 An- und Umsetzen der Drucksonde zwischen den Ansatzpunkten bis 500 m**
Gerät einschließlich Einrichtung innerhalb des Arbeitsgeländes nach Lageplan und Leistungsbeschreibung von Ansatzpunkt zu Ansatzpunkt an- und umsetzen, inkl. aufstellen und abbauen, einschließlich aller Nebenleistungen.

Gerät = Drucksonde.

Umsetzen über Land.

Transportentfernung zum nächsten Ansatzpunkt bis 0,5 km.
Je Ansatzpunkt d. Bohrlageplanes.
Die Beseitigung von entstandenen Flurschäden ist
einzurechnen und wird nicht gesondert vergütet.
Menge: 5,000 Stk

**02.03.0030 Drucksondierung (CPT), 0-10 m**
Drucksondierung (CPT), 0-10 m
Sondierleistung, Ausführung von Drucksondierungen mit
Porenwasserdruckmessung  (CPT-U nach DIN EN ISO
22476-1) mit einer maximalen Druckkraft von >=150 kN
und kontinuierlicher Spitzendruck- und
Mantelreibungsaufzeichnung, inkl. Dokumentation u.
Darstellung der Ergebnisse in Form von Widerstandsdiagrammen
Menge: 50,000 m

**02.03.0040 Drucksondierung (CPT), 10-20 m**
wie 02.03.0030, 10-20 m
Menge: 50,000 m

**02.03.0050 Drucksondierung (CPT), 20-30 m**
wie 02.03.0030, 20-30 m
Menge: 50,000 m

**02.03.0060 Drucksondierung (CPT), 30-40 m**
wie 02.03.0030, 30-40 m
Menge: 10,000 m

**02.03.0070 Kolonnenstunden Drucksonde**
*** Bedarfsposition mit GB
Vergütung für Bedienmannschaft und Geräte für vom AN
nicht vertretende Wartezeiten und zusätzlicher vom AG
angewiesener / beauftragter Arbeiten auf Nachweis.
Die Vergütung erfolgt für 1 Einrichtung für
Drucksondierungen und Mannschaft.
Menge: 1,000 h

**02.03.0080 Geodätisches Einmessen je Aufschlusspunkt**
Baubegleitende Aufnahme aller Ansatzpunkte nach Lage
und Höhe im Gelände durch Fachpersonal.
Einschließlich Einmessen nach Ausführung der entsprechenden Arbeiten.
Grundlage sind die vom AG (mitgeltende Unterlagen)
vorgegebenen Koordinaten.
Einschließlich Lage- und Höhenkontrollmessungen über
das Festpunktnetz. Lieferung der Messaufnahmen und
Dokumentation vor Beginn der Baugrundaufschlussarbeiten.
Alle notwendigen An- und Abfahrten sowie Materialien
sind mit einzukalkulieren.
Abgabe digital in einem offenen maschinenlesbaren
Format (z.B. csv, shp, gpkg).
Koordinatenreferenzsystem = ETRS89 / UTM-Abbildung und NHN.
Menge: 5,000 Stk

### Bereich 03 Wasserseitige Baugrundaufschlüsse

*Hinweis: Alle Arbeiten auf der Wasserseite sind tideabhängig.*

#### Abschnitt 03.01 Kleinrammbohrungen und Schwere Rammsondierungen

**03.01.0010 An- und Umsetzen der KRB zwischen den Ansatzpunkten**
Gerät einschließlich Einrichtung innerhalb des
Arbeitsgeländes nach Lageplan und Leistungsbeschreibung
von Ansatzpunkt zu Ansatzpunkt an- und umsetzen, inkl.
aufstellen und abbauen, einschließlich aller Nebenleistungen.
Gerät = Bohrgerät Kleinrammbohrung.
Transportentfernung zum nächsten Ansatzpunkt bis 300 m.
Je Ansatzpunkt d. Bohrlageplanes.

Arbeiten tideabhängig, siehe Baubeschreibung.
Menge: 5,000 Stk

**03.01.0020 An- und Umsetzen aller für die schwere Rammsondierung erforderlichen Geräte**
Gerät einschließlich Einrichtung innerhalb des
Arbeitsgeländes nach Lageplan und Leistungsbeschreibung
von Ansatzpunkt zu Ansatzpunkt an- und umsetzen, inkl.
aufstellen und abbauen, einschließlich aller Nebenleistungen.
Gerät = Schwere Rammsonde.
Transportentfernung zum nächsten Ansatzpunkt bis 300 m.
Je Ansatzpunkt d. Bohrlageplanes.

Arbeiten tideabhängig, siehe Baubeschreibung.
Menge: 4,000 Stk

**03.01.0030 Kleinrammbohrung bis 10m Tiefe unter GOK**
wie 02.01.0040, Arbeiten tideabhängig, siehe
Baubeschreibung.
Menge: 50,000 m

**03.01.0040 Kleinrammbohrung von 10m bis 15m Tiefe unter GOK**
wie 02.01.0050, Arbeiten tideabhängig, siehe
Baubeschreibung.
Menge: 25,000 m

**03.01.0050 Entnahme gestörter Bodenproben**
Entnahme gestörter Bodenproben, Güteklasse 3,
Entnahmekategorie B. Bodenproben verschließen, beschriften und fachgerecht lagern.
Einschließlich Dokumentation im Schichtenverzeichnis.
Einschließlich Liefern des Probenbehälters mit zugehörigem Verschluss.
Probemenge = mind. 500 ml.
Aus allen angetroffenen Schichten, jedoch mindestens 1 Stück je 1 m, in PVC-Behältern.
Menge: 95,000 Stk

**03.01.0060 Entnahme von gestörten Umweltproben (Glas)**
Entnahme von gestörten Bodenproben (Glas - 1 Liter) .
Einschließlich eindeutiger Beschriftung und Lieferung
in das Probenlager. Entnahme nur aus der KRB 11/25.
Entnahme erfolgt auf den ersten 6m u GOK. Proben sind
zu nehmen bei Schichtwechsel, mindestens aber 1 Probe pro Meter.

Inklusive Entnahme von vom AN zu stellenden
METHANOL-Vials inkl. Beschriftung.
Menge: 6,000 Stk

**03.01.0070 Entnahme von gestörten Umweltproben (Glas), aus Spatenschurf**
Herstellen eines Spatenschurfs von GOK, t = 0,4 m.

Entnahme von gestörten Bodenproben (Glas - 1 Liter) .
Einschließlich eindeutiger Beschriftung und Lieferung
in das Probenlager.

Inklusive Entnahme von vom AN zu stellenden
METHANOL-Vials inkl. Beschriftung.

Lage der Spatenschürfe im Bereich KRB 11/25.
Menge: 4,000 Stk

**03.01.0080 Schwere Rammsondierung bis 15 m u. GOK durchführen**
Schwere Rammsondierung (DPH) nach DIN EN ISO 22476-2
durchführen und protokollieren.

Arbeiten tideabhängig, siehe Baubeschreibung.
Menge: 60,000 m

**03.01.0090 Geodätisches Einmessen je Aufschlusspunkt**
Baubegleitende Aufnahme aller Ansatzpunkte nach Lage
und Höhe im Gelände durch Fachpersonal.
Einschließlich Einmessen nach Ausführung der
entsprechenden Arbeiten.
Grundlage sind die vom AG (mitgeltende Unterlagen)
vorgegebenen Koordinaten.
Einschließlich Lage- und Höhenkontrollmessungen über
das Festpunktnetz. Lieferung der Messaufnahmen und
Dokumentation vor Beginn der Baugrundaufschlussarbeiten.
Alle notwendigen An- und Abfahrten sowie Materialien
sind mit einzukalkulieren.
Abgabe digital in einem offenen maschinenlesbaren
Format (z.B. csv, shp, gpkg).
Koordinatenreferenzsystem = ETRS89 / UTM-Abbildung und NHN.
Menge: 9,000 Stk

**03.01.0100 Kolonnenstunden für KRB-DPH**
*** Bedarfsposition mit GB
Vergütung für Bedienmannschaft und Geräte für vom AN
nicht vertretende Wartezeiten oder zusätzlicher vom AG
angewiesener Arbeiten auf Nachweis. Die Vergütung
erfolgt für 1 Einheit Gerätschaften Kleinrammbohrung
und DPH.
Menge: 1,000 h

### Bereich 04 Gleisschotterbeprobung

#### Abschnitt 04.01 Handschürfe

**04.01.0010 Handschurf herstellen bis 0,4 m u GOK**
Schurf für Baugrunduntersuchungen nach DIN EN ISO
22475-1, Leistungsbeschreibung und weiter mitgeltenden
Unterlagen.
Einschließlich Rückverfüllung nach Probenahme.
Aufschlussverfahren = Manueller Schurf.
Schurftiefe: bis 0,4 m u GOK.
Die Probenahme wird gesondert vergütet.
Die Arbeiten werden in Abstimmung mit dem AG bzw.
dessen Vertreter durchgeführt.
Arbeiten im Gleisschotterbett, daraus resultierende
Erschwernisse sind hier einzukalkulieren.
Menge: 4,000 Stk

**04.01.0020 Zulage: Handschurf herstellen 0,4 m bis 0,8 m u GOK**
*** Bedarfsposition mit GB
Zulage: Handschurf von 0,4 m bis 0,8 m u GOK
Zulage gilt für die Position 04.01.0010
Die Arbeiten werden in Abstimmung mit dem AG bzw.
dessen Vertreter durchgeführt.
Menge: 1,000 m

**04.01.0030 Entnahme von Umweltproben**
Entnahme gestörter Bodenproben als Proben in
verschlossenen Eimern, Volumen mind. 2x 10l, wovon eine
als Rückstellprobe (abgerechnet als ein Stück
Probenahme), für umweltrelevante Untersuchungen der
Güteklasse 3, Entnahmekategorie B. Bodenproben
verschließen, beschriften und fachgerecht lagern.
Einschließlich Dokumentation im Schichtenverzeichnis.
Einschließlich Liefern des Probenbehälters mit
zugehörigem Verschluss.
Zweck = Probenentnahme nach DIN EN ISO 22475-1 Entnahme
aus einer Bohrung.
Ort und Tiefe der Entnahme ist vorab mit dem AG abzustimmen.
Erschwernisse aus Arbeiten im Gleisschotterbett sind
hier einzukalkulieren.
Menge: 8,000 Stk

**04.01.0040 Geodätisches Einmessen je Aufschlusspunkt**
Baubegleitende Aufnahme aller Ansatzpunkte nach Lage
und Höhe im Gelände durch Fachpersonal.
Einschließlich Einmessen nach Ausführung der
entsprechenden Arbeiten.
Grundlage sind die vom AG (mitgeltende Unterlagen)
vorgegebenen Koordinaten.
Einschließlich Lage- und Höhenkontrollmessungen über
das Festpunktnetz. Lieferung der Messaufnahmen und
Dokumentation vor Beginn der Baugrundaufschlussarbeiten.
Alle notwendigen An- und Abfahrten sowie Materialien
sind mit einzukalkulieren.
Abgabe digital in einem offenen maschinenlesbaren
Format (z.B. csv, shp, gpkg).
Koordinatenreferenzsystem = ETRS89 / UTM-Abbildung und NHN.
Menge: 4,000 Stk
